# Solució anticongelant aigua-monoetilenglicol concentració d'anticongelant pur del 98%

- Propietat de l'arxiu: CYPE INGENIEROS, S.A.
- Format: FIEBDC-3/2002
- Divisa: EUR
- Costos indirectes: 3.00 %
- IVA: 21.00 %

## I Instal·lacions

### IC Calefacció, climatització i A.C.S.

#### ICU Geotèrmia

**ICU110** l Solució anticongelant aigua-monoetilenglicol concentració d'anticongelant pur del 98%.
Subministrament de solució anticongelant aigua-monoetilenglicol concentració d'anticongelant pur del 98%, per a reomplert de circuit d'instal·lació de geotèrmia.
Criteri d'amidament de projecte: Volum estimat en funció de les característiques de la instal·lació.
Criteri de mesura d'obra: Es mesurarà el volum realment subministrat segons especificacions de Projecte.

| Codi | Ut | Descripció | Rendiment | Preu | Import |
|---|---|---|---|---|---|
| mt37sgg120a | l | Solució anticongelant aigua-monoetilenglicol "MUOVITECH", concentració d'anticongelant pur del 98%, per a reomplert de circuit d'instal·lació de geotèrmia. (material) | 1.000 | 4.50 | 4.50 |
| % | % | Costos directes complementaris | 2 % | 4.50 | 0.09 |
|  |  | Costos directes |  |  | 4.59 |
